# AUSSCHREIBEN.DE
Specification (GAEB DA XML 3.2, DA81)
Project: ADE
Currency: EUR
Written by: GXML Toolbox V3.3 R20210630, ORCA a.de-Exporting, 2022-04-06

## 1 AUSSCHREIBEN.DE - Triflex English

### Lot 01 Triflex Crack Dressing - Partial waterproofing system (OS 10)

#### Section 01.01 Disposal

**01.01.0001 Disposal**
Disposal of all waste and hazardous waste materials in accordance with the current applicable laws and implementing regulations.
Unit: psch

*Note: Triflex Crack Dressing - Preliminary remarks*
Triflex Crack Dressing
Partial waterproofing system (OS 10)

Construction project: '...'

Architect/client: '...'

Preliminary remarks:

Work is carried out using products from the Minden-based company Triflex GmbH & Co. KG.

The offer is for the procurement and installation of the Triflex Crack Dressing fleece-reinforced partial waterproofing system as per VV TB, Part C, No. C 3.12 (OS 10). The system design has a general building supervisory authority test certificate (abP) as per VV TB, Part C, No. C 3.12 (OS 10).
The system design meets the requirements of class OS 10 as per DIN 18532, Part 6 and the respective valid version of the DBV data sheet for multi-storey car parks and underground car parks.

Compliance with all applicable guidelines is taken into account and required for the different recommended system build-ups using Triflex products.

Before the contract is awarded, contractors must prove that they have been trained in the application of Triflex products. Otherwise, instruction by a trainer shall be provided on-site.

The quantities contained herein shall be checked on the building site.

Billing shall be based on measurements conducted jointly by the contractor and client.

The waterproofing system must be applied so as to prevent rainwater from penetrating the system structure in the event that work is interrupted.

For disposal of rubble, the cartage and landfill costs shall be included in the individual prices or itemised separately.

Concerns about prior work performed by other contractors shall be communicated to the client in writing immediately, ideally before work begins.

It is recommended that the bidder view the work site prior to submitting a tender.

If alterations or special work not included herein become necessary after work has commenced, detailed notification shall be given before going ahead with such alterations or special work, and the work shall subsequently be billed separately.

Unless explicitly stated otherwise, all work shall be regarded as a comprehensive turnkey service, including the supply of all required materials and ancillary services.

Multi-storey car park coatings and traffic markings are subject to constant loads and wear in accordance with the level of use.

The system build-up must be adapted by the expert planner to meet the project-specific requirements. Detailed tender texts must be created by the planner on his or her own authority. There is no specific project consultation associated with the issue of these draft specifications. The preparation of drafts is a non-obligatory service provided by Triflex. Any legal claims from this service are excluded.

The bases for the implementation of concrete repairs which are relevant to stability, are the rules and directives introduced in the German federal states as Technical Building Regulations as per VV TB, Part A, No. A 1.2.3.2 and VV TB, Part C, No. C 3.12.

The contract comprises the following components:
- Specifications
- System description, system drawings and manufacturer‘s product information
- DIN 18202 Tolerances for building construction
- The rules and directives introduced in the German federal states as Technical Building Regulations as per VV TB, Part C, No. C 3.12
- Building code regulations
- Accident prevention regulations
- German Construction Contract Procedures (VOB), Part B
in the versions valid at the time of conclusion of the contract.

System and product characteristics:
- Full-surface fleece-reinforced waterproofing system based entirely on PMMA resin (polymethyl methacrylate)
- Withstands high mechanical loads
- Shear-resistant construction
- Seamless
- System-integrated detail solutions
- Full-surface adhesion and resistant to infiltration from below
- Enhanced dynamic crack-bridging Class 4.2 (-20 °C) as per DIN EN 1062-7
- Cold-applied
- Fast-curing
- Ready for vehicle traffic after approx. 3 hours (+20 °C)
- Chemical-resistant, resistant to de-icing salt.
- Weather and UV-resistant (UV, IR)
- Butyl-free
- Solvent-free
- Non-slip (version 1 and 2)
- Meets the requirements of class OS 10 as per the respective valid version of DIN 18532 Part 6 and the DBV data sheet for multi-storey car parks and underground car parks
- Conditions for use as per manufacturer‘s system and product descriptions (e.g. minimum application temperature 0 °C substrate moisture max. substrate moisture 6 % by weight, surface temperature min. +3°C above dew point)
- General building supervisory authority test certificate for class OS 10 (abP) as per VV TB, Part C, No. C 3.12 (OS 10)
- The OS 10 test certificate is based on the German test standards Rili SIB for reinforced concrete substrates.
- The surface protection of the waterproofing, versions 1 and 2, with Triflex Cryl M 264 is certified with a test certificate as having wear resistance of 8 million wheel passages.
- The waterproofing systems within the system design with Triflex ProDetail are covered by a European Technical Approval (ETA) issued by the German approval body for non-regulated construction products and types of construction, the Deutsches Institut für Bautechnik (DIBt), and meet the requirements of the EU‘s Construction Products Directive (CE mark) in accordance with ETAG No. 005 in the highest usage category.
- Key characteristics of the waterproofing with regard to resistance to hydrolysis, root and rhizome-resistance (FLL standards) and a leak test up to min. 5 bar can also be certified by test reports.

Last updated: 03/2022

*Note: Performance properties*
Performance properties of Triflex Crack Dressing as per the DAfStb repair guideline and the DBV data sheet for multi-storey car parks and underground car parks (2018) and additional performance properties:

| Line | Characteristics | Test method | Requirement | Triflex ProPark |
| --- | --- | --- | --- | --- |
| 1 | Abrasion resistance / / Wear resistance (BCA) | DIN EN ISO 5470-1 / / DIN EN 13892-4 | Mass loss < 3000 mg / Friction wheel: H22/1000 / Cycles/load 1000 g / The requirements of DIN EN 13813 must also be met. (see section A 3.2). / At least class A$1 as per DIN EN 13813 | fulfilled / / fulfilled |
| 2 | CO2 permeability | DIN EN 1062-6 | sd > 50 m | fulfilled |
| 3 | Water vapour permeability | DIN EN ISO 7783 | Class II 5 m ≤ sd ≤ 50 m | fulfilled |
| 4 | Capillary water absorption and water permeability | DIN EN 1062-3 | w < 0.1 kg/(m² x h0.5) | fulfilled |
| 5 | Bond strength as per testing for temperature change tolerance / For outdoor usages under the influence of de-icing salts: Thunder shower exposure (temperature shock) (10x) and thermal cycling with alternating freezing/thawing with exposure to de-icing salt (50x) | DIN EN 13687-2 / / DIN EN 13687-1 | After thermal cycling / a) No cracks, bubbles, detachment / b) Pull-off trial ≥ 1.5 (1.0) N/mm² | fulfilled / / fulfilled |
| 6 | Resistance to strong chemical attack / Class I: 3d without pressure / Test liquids: Groups 1, 3 and 10 according to DIN EN 13529 | DIN EN 13529 | 24 hrs after removing the coating from the test liquid, reduction of the hardness by less than 50 % when measuring after the indentation hardness test according to Buchholz, EN ISO 2815, or Shore hardness, EN ISO 868 | fulfilled |
| 7 | Dynamic crack-bridging capabilities / After conditioning according to DIN EN 1062-11, 4.1 - 7 days at 70 °C for reactive resin systems | DIN EN 1062-7 | B 4.2 (-20 °C) and A 3 (20 °C) (according to DIN EN 1062-7) | fulfilled |
| 8 | Impermeability | DIN EN 14224:2010 and ETAG | No water penetration | fulfilled |
| 9 | Impact strength | DIN EN ISO 6272-2 | Class I, ≥ 4 Nm | fulfilled |
| 10 | Pull-off trial | DIN EN 1542 | ≥ 1.5 (1.0) N/mm² | fulfilled |
| 11 | Fire classification after application | DIN EN 13501-1 |  | V1: Bfl-s1 / V2: Bfl-s1 / V3: Bfl-s1 |
| 12 | Grip / slip resistance | DIN EN 13036-4 | Class III: > 55 units tested in wet condition (outside) | fulfilled |
| 13 | Wheel passages over the wearing layer of the waterproofing, version 1 and 2, with Triflex Cryl M 264 |  | 8 million wheel passages | fulfilled |
| 14 | Artificial weathering as per DIN EN 1062-11:2002-10, 4.2 (exposure to UV radiation and moisture) | DIN EN 1062-11:2002-10, 4.2 | No visible faults after 2000 h | fulfilled |
| 15 | Non-slip class | DIN 51130 |  | V1: R13 V6 / V2: R13 V6 |
| 16 | Dynamic crack-bridging capabilities on concrete for Triflex ProPark in the surface area | DIN EN 1062-7 | Maximum crack expansion of 3 mm | fulfilled |
| 17 | Crack bridging R | TP-BEL-B, Part 3 (issue 1995) | Dynamic: 0.55 mm / at -20 °C | fulfilled |
| 18 | Fire classification of the markings | DIN EN 13501-1 |  | Bfl-s1 |

#### Section 01.02 General

**01.02.0001 Building site preparation**
Unit: psch

**01.02.0002 Container**
Delivery, set-up, provision and off-site transportation of a material and device container.
Unit: psch

**01.02.0003 Power supply**
Provision of power supply for alternating and three-phase current, to be removed on completion of the building project.
Unit: psch

**01.02.0004 Water supply**
Provision of water supply for the necessary cleaning tasks, to be removed on completion of the building project.
Unit: psch

**01.02.0005 Fence around building site**
Provision of fence for the entire period of the building project, to be adapted as required by the individual work stages.
Unit: psch

**01.02.0006 Re-routing of traffic**
Implementing measures to re-route traffic, such as road signs, traffic light system etc., setting up any necessary devices, adapting in accordance with progress of the building project and removing on completion of the building project.
Unit: psch

**01.02.0007 Activated carbon filter**
Supply, set-up, operation and removal of an activated carbon filter of sufficient dimensions for cleaning the exhaust air of odorous monomer pollution due to PMMA emissions. The system must be checked regularly and the activated carbon must also be replaced regularly.
Replacement of the activated carbon is remunerated separately.

Type LAK-825-PE carbon air filter:
Activated carbon filter for removal of organic compounds from an air flow.
- Diameter: 1,300 mm
- Filling quantity: 825 kg activated carbon
- Consumptiontric flow rate: max. 1,000 m³/hr.
- Type GUT-L40-2 activated carbon
- Hard coal based extruded activated carbon for removal of organic compounds in an air flow.
- Stick diameter: 4 mm
- BET surface area: 950 m²/g
- Lodine value approx.: 900 mg/g
- Bulk density: approx. 500 +/- 30 kg/m³
- MBA 600-T radial fan
- Medium-pressure radial fan for simultaneous operation of multiple activated carbon filters.
- Consumptiontric flow rate: max. 4,000 m³/hr. (Filter operation)
- Power: 11 kW
- Sound pressure level: 90 dB
Commissioning time: '.........' months
Unit: psch

#### Section 01.03 Structure and substrate inspection

**01.03.0001 Cavities**
Checking for cavities by tapping the existing concrete surfaces with a hammer or chain, and marking any areas accordingly.
Unit: psch

**01.03.0002 Adhesive tensile strength**
Determining and recording the specified adhesive tensile strength of the existing substrate using a suitable gauge (e.g. a Freundl unit).
Number of measurements: '.........'
Unit: psch

**01.03.0003 Compressive strength**
Determining and recording the compressive strength of the existing concrete substrate using a Schmidt Hammer.
Number of measurements: '.........'
Unit: psch

**01.03.0004 Moisture content**
Determining and recording the moisture content of the existing concrete substrate using a suitable gauge (e.g. electronic moisture meter).
Number of measurements: '.........'
Unit: psch

**01.03.0005 Core sample**
Determining the layer configuration and each of the layer thicknesses by taking a core sample.
Number of measurements: '.........'
Unit: psch

**01.03.0006 Analysis of core sample**
Determining the chloride content in the substrate by testing the
core sample (see Item '.........' ).
Number of measurements: '.........'
Unit: psch

**01.03.0007 Checking gradient and unevenness**
Checking the existing substrate for sufficient gradient, formation of puddles and unevenness.
Unit: psch

**01.03.0008 Site journal with continuous measuring**
Provision of suitable measuring devices for the continuous measuring of air humidity, ground temperature, air temperature and to determine the dew point throughout the building project, incl. a site journal with logging of measured values.
Unit: psch

#### Section 01.04 Substrate pre-treatment

**01.04.0001 Milling, version 1**
Removal of any contaminated surfaces on the concrete with a suitable milling machine approx. 3-5 mm in depth in order to ensure the adhesive property and soundness of the substrate including acknowledgement of delivery, off-site transportation and proper disposal of the milled material.
Working width: 25 cm
Unit: m

**01.04.0002 Grinding**
Preparation of the substrate by grinding with suitable abrasive tools, incl. cleaning, acknowledgement of delivery, off-site transportation and proper disposal of any rubble.
Working width: 25 cm
Unit: m

#### Section 01.05 Triflex Primer

**01.05.0001 Priming for concrete substrate**
On concrete and masonry substrates.
Priming with Triflex Cryl Primer 287.
Consumption: at least 0.35 kg/m²
Application according to the material manufacturer‘s technical guidelines. Adhesion to the substrate must be checked on a case-by-case basis.
Working width: 25 cm
Unit: m

**01.05.0002 Priming of resin-modified substrate**
For resin-modified substrates.
Priming with Triflex Pox Primer 116+ incl. dressing with quartz sand, size 0.3-0.8 mm. Removal of any surplus after curing.
Consumption of Triflex Pox Primer 116+: at least 0.30 kg/m²
Consumption of quartz sand 0.3-0.8 mm: at least 0.70 kg/m²
Application according to the material manufacturer‘s technical guidelines. Adhesion to the substrate must be checked on a case-by-case basis.
Working width: 25 cm
Unit: m

**01.05.0003 Priming of mineral substrate**
For mineral substrates in the surface.
Priming with Triflex Cryl Primer 287.
Consumption: at least 0.35 kg/m²
Application according to the material manufacturer‘s technical guidelines. Adhesion to the substrate must be checked on a case-by-case basis.
Working width: 25 cm
Unit: m

**01.05.0004 Pore-sealing primer**
For substrates with pinholes.
Priming with Triflex Cryl Primer 280.
Consumption: min. 0.80 kg/m², 2 working steps, 0.40 kg/m² each. Second working step after non-stick surface
Application according to the material manufacturer‘s technical guidelines. Adhesion to the substrate must be checked on a case-by-case basis.
Working width: 25 cm
Unit: m

**01.05.0005 Priming of asphalt**
For surfacing asphalt substrates
Priming with Triflex Cryl Primer 222.
Consumption: at least 0.40 kg/m²
Application according to the material manufacturer‘s technical guidelines. Adhesion to the substrate must be checked on a case-by-case basis.
Unit: m²

**01.05.0006 Priming of metal**
e.g. stainless steel, steel and zinc.
Priming with Triflex Metal Primer, incl. pre-cleaning of the surface with Triflex Cleaner.
Consumption of Triflex Cleaner: at least 0.20 l/m²
Consumption of Triflex Metal Primer: approx. 0.08-0.10 l/m²
Application according to the material manufacturer‘s technical guidelines. Adhesion to the substrate must be checked on a case-by-case basis.
Unit: m²

#### Section 01.06 Triflex repairs

**01.06.0001 Repair mortar, mineral substrate (Rt >10 mm)**
Repairing defective spots on the existing mineral substrate with Triflex Cryl RS 240 repair mortar in the area of roughness depths Rt >10 mm.
Triflex Cryl RS 240, colour 7023, consumption: at least 2.20 kg/m² per mm layer thickness
Application according to the material manufacturer‘s technical guidelines.
Average layer thickness: '.........'
Unit: m²

**01.06.0002 Repair mortar, bituminous substrate (Rt >10 mm)**
Repairing defective spots on the existing bituminous substrate with Triflex Cryl RS 242 repair mortar in the area of roughness depths Rt >10 mm.
Triflex Cryl RS 242, colour 7022, consumption: at least 2.20 kg/m² per mm layer thickness.
Application according to the material manufacturer‘s technical guidelines.
Average layer thickness: '.........'
Unit: m²

**01.06.0003 Levelling coat, mineral substrate or asphalt (Rt >1 to 10 mm)**
Repairing defective spots on the existing mineral substrate or asphalt with levelling coat with Triflex DeckFloor basis in the area of roughness depths Rt >1 to 10 mm.
Triflex DeckFloor levelling coat made from 33 kg Triflex DeckFloor with the addition of up to 20 kg quartz sand (0.7-1.2 mm), grey finish, consumption of at least 2.00 kg/m² per mm layer thickness.
Triflex Powder Thixo, addition depending on temperature and the desired degree of thixotropy, approx. 2 %.
Application according to the material manufacturer‘s technical guidelines.
Average layer thickness: '.........'
Unit: m²

**01.06.0004 Scratch coat, mineral substrate or asphalt (Rt >0,5 to 1,0 mm)**
Repairing defective spots on the existing mineral substrate or asphalt with scratch coat with Triflex DeckFloor basis in the area of roughness depths Rt >0.5 to 1.0 mm.
Triflex DeckFloor scratch coat made from 33 kg Triflex DeckFloor with the addition of up to 10 kg quartz sand (0.2-0.6 mm), grey finish, consumption of at least 2.00 kg/m² per mm layer thickness.
Application according to the material manufacturer‘s technical guidelines.
Average layer thickness: '.........'
Unit: m²

#### Section 01.07 Triflex crack dressing

*Note: General building supervisory authority test certificate (AbP)*
Creation of crack dressing with Triflex ProPark, including Triflex Special Fleece.
A general building supervisory authority test certificate (AbP) for Triflex ProPark as per VV TB, Part C, No. C 3.12 is available.

**01.07.0001 Crack dressing, version 1**
Creation of an all-round cut in the transition to the old coating.
Creation of the waterproofing for the crack dressing with Triflex ProPark, including Triflex Special Fleece.
Triflex ProPark, colour 7043, consumption at least 3.00 kg/m².
Application according to the material manufacturer‘s technical guidelines.
Triflex Special Fleece strip width: 20 cm
Working width: 25 cm
(See Triflex system drawing Crack Dressings-1001)

System and product characteristics:
- Full-surface fleece-reinforced waterproofing system based entirely on PMMA resin (polymethyl methacrylate)
- Withstands high mecha
- Shear-resistant construction
- Seamless
- System-integrated detail solutions
- Full-surface adhesion and resistant to infiltration from below
- Enhanced dynamic crack-bridging class 4.2 (-20 °C) as per DIN EN 1062-7
- Cold-applied
- Fast-curing
- Ready for vehicle traffic after approx. 3 hours (+20 °C)
- Chemical-resistant, resistant to de-icing salt
- Weather and light resistant,(UV, IR)
- Butyl-free
- Solvent-free
- Non-slip (version 1 and 2)
- Meets the requirements for class OS 10 as per the respective valid version of DIN 18532 Part 6 and the DBV data sheet for multi-storey car parks and underground car parks
- Conditions for use as per manufacturer‘s system and product descriptions (e.g. minimum application temperature 0 °C, substrate moisture max. substrate moisture 6 wt%, surface temperature min. +3 °C above dew point)
- General building supervisory authority test certificate for class OS 10 (abP) as per VV TB, Part C, No. C 3.12 (OS 10)
- The OS 10 test certificate is based on the German test standards Rili SIB for reinforced concrete substrates.
- The surface protection of the waterproofing, versions 1 and 2, with Triflex Cryl M 264 is certified with a test certificate as having wear resistance of 8 million wheel passages.
Unit: m

**01.07.0002 Crack dressing, version 2**
Marking of a strip 20 cm in width positioned centrally to the crack and appropriate pre-treatment.
Creation of the waterproofing for the crack dressing with Triflex ProPark, including Triflex Special Fleece.
Triflex ProPark, colour 7043, consumption at least 3.00 kg/m².
Application according to the material manufacturer‘s technical guidelines.
Triflex Special Fleece strip width: 20 cm
Working width: 25 cm
(See Triflex system drawing Crack Dressings-1002)

System and product characteristics:
- Full-surface fleece-reinforced waterproofing system based entirely on PMMA resin (polymethyl methacrylate)
- Withstands high mechanical loads
- Shear-resistant construction
- Seamless
- System-integrated detail solutions
- Full-surface adhesion and resistant to infiltration from below
- Enhanced dynamic crack-bridging class 4.2 (-20 °C) as per DIN EN 1062-7
- Cold-applied
- Fast-curing
- Ready for vehicle traffic after approx. 3 hours (+20 °C)
- Chemical-resistant, resistant to de-icing salt
- Weather and light resistant (UV, IR)
- Butyl-free
- Solvent-free
- Non-slip (version 1 and 2)
- Meets the requirements for class OS 10 as per the respective valid version of DIN 18532 Part 6 and the DBV data sheet for multi-storey car parks and underground car parks
- Conditions for use as per manufacturer‘s system and product descriptions (e.g. minimum application temperature 0 C, substrate moisture max. substrate moisture 6 wt%, surface temperature min. +3 °C above dew point)
- General building supervisory authority test certificate for class OS 10 (abP) as per VV TB, Part C, No. C 3.12 (OS 10)
- The OS 10 test certificate is based on the German test standards Rili SIB for reinforced concrete substrates
- The surface protection of the waterproofing, versions 1 and 2, with Triflex Cryl M 264 is certified with a test certificate as having wear resistance of 8 million wheel passages.
Unit: m

**01.07.0003 Crack dressing, version 3**
Marking of a strip 20 cm in width positioned centrally to the crack and appropriate pre-treatment.
Creation of the waterproofing for the crack dressing with Triflex ProPark, including Triflex Special Fleece.
Triflex ProPark, colour 7043, consumption at least 3.00 kg/m².
Application according to the material manufacturer‘s technical guidelines.
(See Triflex system drawing Crack Dressings-1003)
Triflex Special Fleece strip width: 20 cm
Working width: 25 cm

System and product characteristics:
- Full-surface fleece-reinforced waterproofing system based entirely on PMMA (polymethyl methacrylate)
- Withstands mechanical loads
- Shear-resistant construction
- Seamless
- Full-surface adhesion and resistant to infiltration from below
- Enhanced dynamic crack-bridging class 4.2 (-20 °C) as per DIN EN 1062-7
- Cold-applied
- Fast-curing
- Ready for vehicle traffic after approx. 45 min. (+20 °C)
- Chemical-resistant, resistant to de-icing salt
- Weather and light resistant (UV, IR)
- Butyl-free
- Solvent-free
- Conditions for use as per manufacturer‘s system and product descriptions (e.g. minimum application temperature 0 °C, substrate moisture max. substrate moisture 6 wt%, surface temperature min. +3 °C above dew point)
Unit: m

**01.07.0004 Wearing layer, version 1 and 2: Triflex Cryl M 264**
Creation of a surfacing solution (protection and wear layer) for high loads and stresses.
Coating of surface with Triflex Cryl M 264.

The surface protection of the waterproofing with Triflex Cryl M 264 is certified with a test certificate as having wear resistance of 8 million wheel passages.

Triflex Cryl M 264, colour 7043, consumption at least 4.00 kg/m²
Application according to the material manufacturer‘s technical guidelines.
Working width: 25 cm
(See Triflex system drawing Crack Dressing-1001 and Crack Dressing-1002)
Unit: m

#### Section 01.08 Triflex Marking

**01.08.0001 Thick-layer marking, parking bays**
Marking of parking bays with Triflex Cryl M 266. Width of outline: 10 cm incl. tape.
Consumption: at least 4.00 kg/m².
Application according to the material manufacturer‘s technical guidelines, see Triflex DMS, version 1.
Colour: '.........' at the discretion of the client.
Unit: m

**01.08.0002 Thick-layer marking, disabled parking bays**
Marking of disabled parking bays with Triflex Cryl M 266, incl. taping and, where required, provision of template.
Consumption: at least 4.00 kg/m².
Application according to the material manufacturer‘s technical guidelines, see Triflex DMS, version 1.
Colour: '.........' at the discretion of the client.
Unit: pc

**01.08.0003 Thick-layer marking, direction arrows**
Marking of direction arrows with Triflex Cryl M 266, incl. taping and, where required, provision of template. To include the following arrows
- Straight: '.........' pcs.
- Left: '.........' pcs.
- Right: '.........' pcs.
Consumption: at least 4.00 kg/m².
Application according to the material manufacturer‘s technical guidelines, see Triflex DMS, version 1.
Colour: '.........' at the discretion of the client.
Unit: pc

**01.08.0004 Thin-layer marking, parking bays**
Marking of parking bays with Triflex Cryl Finish 209. Width of outline: 10 cm incl. tape.
Consumption: at least 0.70 kg/m².
Application according to the material manufacturer‘s technical guidelines, see Triflex DMS, version 2.
Colour: '.........' at the discretion of the client.
Unit: m

**01.08.0005 Thin-layer marking, disabled parking bays**
Marking of disabled parking bays with Triflex Cryl Finish 209, incl. taping and, where required, provision of template.
Consumption: at least 0.70 kg/m².
Application according to the material manufacturer‘s technical guidelines, see Triflex DMS, version 2.
Colour: '.........' at the discretion of the client.
Unit: pc

**01.08.0006 Thin-layer marking, direction arrows**
Marking of direction arrows with Triflex Cryl Finish 209, incl. taping and, where required, provision of template. To include the following arrows
- Straight: '.........' pcs.
- Left: '.........' pcs.
- Right: '.........' pcs.
Consumption: at least 0.70 kg/m².
Application according to the material manufacturer‘s technical guidelines, see Triflex DMS, version 2.
Colour: '.........' at the discretion of the client.
Unit: pc

#### Section 01.09 Hourly rates

**01.09.0001 Foreman**
Hourly rate of a foreman.
Unit: h

**01.09.0002 Skilled trade worker**
Hourly rate of a skilled trade worker.
Unit: h

**01.09.0003 Assistant**
Hourly rate of an assistant.
Unit: h

#### Section 01.10 Materials

**01.10.0001 Materials**
Material consumption upon proof.
Unit: kg
